# Recubrimiento de cal grasa en pasta envejecida de acabado espatulado, Calçfleur “E” de Unicmall

- Propiedad del archivo: CONSTRUNARIO
- Formato: FIEBDC-3/2012
- Programa: Construnario Versión 3.51
- Fecha de los precios: 21/09/2022
- Divisa: EUR

**CALFLEUR** kg Recubrimiento de cal grasa en pasta envejecida de acabado espatulado, Calçfleur “E” de Unicmall
Facilidad de aplicación y plasticidad. Buena adherencia y compatibilidad con soportes, resistencia, dureza, durabilidad Baja retracción: estable en volumen, fraguado lento, flexible, se adapta al muro Resistencia a la penetración del agua de lluvia Transpirable al vapor de agua no acumula humedad y tiene un buen comportamiento ante ella, ayuda a evitar la humedad por remonte capilar Higienizan la estancia , evita aparición de microorganismos, ácaros, hongos Mejora la calidad del aire, ofrece entornos de salud y confort
