# Convertidor rotativo de alta frecuencia, referencia UNI 1500M de Unicort. 1 KVA

- Propiedad del archivo: CONSTRUNARIO
- Formato: FIEBDC-3/2012
- Programa: Construnario Versión 3.51
- Fecha de los precios: 21/09/2022
- Divisa: EUR

**UNI1500M** u Convertidor rotativo de alta frecuencia, referencia UNI 1500M de Unicort. 1 KVA
Permiten conectar cualquier aguja vibrante, siempre que sea de similar tensión, soportando varias agujas, con una suma de intensidades máxima, similar a la del convertidor. Ofrecen el máximo rendimiento, permitiendo trabajos prolongados y alcanzando la mejor compactación del hormigón.
