# Unión flexible para la reparación de tuberías con 1 cierre, Rep-C de Arpol

- Propiedad del archivo: CONSTRUNARIO
- Formato: FIEBDC-3/2012
- Programa: Construnario Versión 3.51
- Fecha de los precios: 21/09/2022
- Divisa: EUR

**REPC** u Unión flexible para la reparación de tuberías con 1 cierre, Rep-C de Arpol
Para el correcto funcionamiento de las uniones deben respetarse las instrucciones de montaje. Presión de prueba = 1,5 x PT
