# Uniones flexibles para la conexión de tuberías con distinto diámetro exterior, Trans de Arpol

- Propiedad del archivo: CONSTRUNARIO
- Formato: FIEBDC-3/2012
- Programa: Construnario Versión 3.51
- Fecha de los precios: 21/09/2022
- Divisa: EUR

**TRANS** u Uniones flexibles para la conexión de tuberías con distinto diámetro exterior, Trans de Arpol
Presión de trabajo hasta 10 bar.
