# Llave combinada con carraca, referencia 160/2 de Unior

- Propiedad del archivo: CONSTRUNARIO
- Formato: FIEBDC-3/2012
- Programa: Construnario Versión 3.51
- Fecha de los precios: 21/09/2022
- Divisa: EUR

**1602UNI** u Llave combinada con carraca, referencia 160/2 de Unior
Material: cromo vanadio totalmente templada y revenida Ventajas: La carraca funciona en ambos lados, se cambia mediante un botón 72 dientes - 5° angulo de rotación El aro de detención en la parte de aro de la llave evita deslices ocasionales de la llave y el posicionamiento en la tuerca nuevamente. Permite un fácil y rápido ajuste de la tuerca sin causar daño al usuario, además de un rápido, seguro y preciso posicionamiento de la llave en la tuerca.
