# Alicates de corte diagonal multifuncionales, referencia 462/1 VDEBI de Unior

- Propiedad del archivo: CONSTRUNARIO
- Formato: FIEBDC-3/2012
- Programa: Construnario Versión 3.51
- Fecha de los precios: 21/09/2022
- Divisa: EUR

**4621VDEBI** u Alicates de corte diagonal multifuncionales, referencia 462/1 VDEBI de Unior
Material: composición especial para temple y endurecimento totalmente templado y revenido filos templados por inducción cabezas pulidas acabado: cromado según ISO 1456:2009 mangos en doble componente para trabajos duros fabricado completamente de acuerdo con EN IEC 60900
