# Fregadero serie Belfast, referencia 7400V de Unisan. 60x46 con válvula

- Propiedad del archivo: CONSTRUNARIO
- Formato: FIEBDC-3/2012
- Programa: Construnario Versión 3.51
- Fecha de los precios: 21/09/2022
- Divisa: EUR

**7400V** u Fregadero serie Belfast, referencia 7400V de Unisan. 60x46 con válvula
Material: Fine Fireclay
