# Fabricación e instalación de paneles japoneses a medida de Aranluz

- Propiedad del archivo: CONSTRUNARIO
- Formato: FIEBDC-3/2012
- Programa: Construnario Versión 3.51
- Fecha de los precios: 11/11/2022
- Divisa: EUR

**PANJAPO** m Fabricación e instalación de paneles japoneses a medida de Aranluz
Los Paneles Japoneses, también denominados paneles deslizantes, proviene como su nombre indica de Japón y aporta un delicado y tranquilo estilo de decoración oriental. Es una elegante alternativa al estor tradicional o a la cortina común. Se compone de distintos paneles independientes, los cuales se cruzan entre si para abrir la cortina. Al ser independientes, se pueden recoger hacia un lado, hacia otro o a los dos lados de la ventana. Por sus características, es ideal para grandes espacios, ventanales y balconeras, así como para separar espacios decorativos o cubrir armarios.
