# Fabricación e instalación de estores enrollables para exteriores de Aranluz. Con cajón y guías/Con cajón y guías dobles/Guiado a cable

- Propiedad del archivo: CONSTRUNARIO
- Formato: FIEBDC-3/2012
- Programa: Construnario Versión 3.51
- Fecha de los precios: 11/11/2022
- Divisa: EUR

**ENROEXT** m Fabricación e instalación de estores enrollables para exteriores de Aranluz. Con cajón y guías/Con cajón y guías dobles/Guiado a cable
Nuestro sistema Zip ofrece una protección solar incluso con viento. Una cremallera soldada a la tela conduce a todo el largo de las guías y la sostenemos de una forma segura. Este sistema, genera un clima decorativo minimalista, el cual, junto a la privacidad a medida seleccionada por cada cliente, ofrece el mejor confort visual y acústico para nuestros espacios seleccionados. Te ofrecemos privacidad, resistencia y un mayor oscurecimiento. Además, permite la entrada de luz y ventilación incluso estando suspendida. Contacta con nosotros y descubre nuevas ideas de protección solar junto a la mejor privacidad y diseño.
