# Baldosa de porcelánico para suelos y revestimientos, referencia 8435213683719 de la serie Acra de Argenta. 60x60. Light mate

- Propiedad del archivo: CONSTRUNARIO
- Formato: FIEBDC-3/2012
- Programa: Construnario Versión 3.51
- Fecha de los precios: 11/11/2022
- Divisa: EUR

**8435213683719** m2 Baldosa de porcelánico para suelos y revestimientos, referencia 8435213683719 de la serie Acra de Argenta. 60x60. Light mate
Serie: ACRA Color: LIGHT Formato: 60×60 Familia: PORCELÁNICO GL Superficie: PAVIMENTO Y REVESTIMIENTO Tipo de pasta: PASTA STD Grupo de absorción: BIa Acabado superficial: MATE Rectificado: SÍ Grupo de precio: M642 Tipología: MARMOL
