# Baldosa porcelánico GL para suelos y revestimientos, referencia 8435213673994 de la serie Amberwood de Argenta. 25x150

- Propiedad del archivo: CONSTRUNARIO
- Formato: FIEBDC-3/2012
- Programa: Construnario Versión 3.51
- Fecha de los precios: 11/11/2022
- Divisa: EUR

**8435213673994** m2 Baldosa porcelánico GL para suelos y revestimientos, referencia 8435213673994 de la serie Amberwood de Argenta. 25x150
Serie: AMBERWOOD Color: WHITE Formato: 25×150 Familia: PORCELÁNICO GL Superficie: PAVIMENTO Y REVESTIMIENTO Tipo de pasta: PASTA COLOREADA Grupo de absorción: BIa Acabado superficial: MATE Rectificado: SÍ Grupo de precio: M1075 Tipología: MADERA
