# Vidrio templado de seguridad de Duglass. Medidas máximas: 6000 x 3210 mm

- Propiedad del archivo: CONSTRUNARIO
- Formato: FIEBDC-3/2012
- Programa: Construnario Versión 3.51
- Fecha de los precios: 11/11/2022
- Divisa: EUR

**VITEMSEG** m2 Vidrio templado de seguridad de Duglass. Medidas máximas: 6000 x 3210 mm
El vidrio templado Duglass es un producto de seguridad que ofrece una gran resistencia mecánica y una elevada resistencia a tensiones térmicas. El templado Duglass se obtiene al someter el vidrio a un tratamiento térmico controlado que consiste en calentar el vidrio hasta una temperatura próxima al punto de reblandecimiento para, a continuación, enfriarlo bruscamente haciendo incidir sobre su superficie aire. Gracias a este proceso térmico se consigue aportar al vidrio la tensión superficial necesaria para reforzar sus características mecánicas. Para el vidrio templado, el riesgo de rotura espontánea debida a inclusiones de sulfuro de níquel no está cubierto por Ariño Duglass. En Ariño Duglass, a petición del cliente, se puede llevar a cabo el tratamiento Heat Soak Test, de acuerdo con la norma EN 14179 “Vidrio para edificación. Vidrio de silicato sodocálcico de seguridad templado térmicamente y tratado Heat Soak”.
