# Vidrio aislante Ambience de Duglass. 2 lunas separadas entre sí por cámara estanca de gas deshidratado. Dimensiones máximas: 6000 x 3210 mm

- Propiedad del archivo: CONSTRUNARIO
- Formato: FIEBDC-3/2012
- Programa: Construnario Versión 3.51
- Fecha de los precios: 11/11/2022
- Divisa: EUR

**AMBIENCE** m2 Vidrio aislante Ambience de Duglass. 2 lunas separadas entre sí por cámara estanca de gas deshidratado. Dimensiones máximas: 6000 x 3210 mm
La unidad de vidrio aislante Ambience está formada por dos lunas separadas entre sí por una cámara estanca de gas deshidratado (argón o criptón) que se obtiene gracias a un perfil separador de aluminio o Warmedge en el que se incluye un absorbente de humedad. La estanquidad del conjunto se consigue mediante dos barreras: un primer sellante de butilo y un segundo sellante de polisulfuro o silicona. El segundo sellante, gracias a sus propiedades de adherencia y elasticidad, garantiza la integridad del sellado. El vidrio aislante Ambience combinado con vidrio de control solarAriplak Solar o vidrios de altas prestaciones Ariplak Low E-SP unifica las ventajas de los dos tipos de vidrio. Por un lado, el bajo factor solar reduce la cantidad de energía solar nociva en el interior del edificio (energía que contribuye a una mayor demanda de aire acondicionado en épocas de calor). Además, el bajo coeficiente de transmisión térmica (Valor-U) mejora el balance energético del edificio, contribuyendo al ahorro energético y a la reducción de emisiones de CO2 a la atmósfera.
