# Banco en fundición de hierro modelo Ronda de Marvizón. Medidas: 420x2000x900mm

- Propiedad del archivo: CONSTRUNARIO
- Formato: FIEBDC-3/2012
- Programa: Construnario Versión 3.51
- Fecha de los precios: 22/09/2022
- Divisa: EUR

**RONDA** u Banco en fundición de hierro modelo Ronda de Marvizón. Medidas: 420x2000x900mm
Banco realizado con pies, asiento y respaldo en fundición de hierro, con un diseño clásico y robusto originario del siglo XX, ubicado en los parques y jardines más emblemáticos de Andalucía. Acabado con doble capa de imprimación antioxidante y pintura color negro forja. Posibilidad de elegir colores personalizados según carta RAL. Fijación al suelo mediante 4 tornillos Ø 10 mm no suministrados. Este elemento de mobiliario urbano es perfecto tanto para interior, como para exterior, debido a su alta resistencia a la oxidación, corrosión, inclemencias meteorológicas y rayos UV. Garantía de prolongada durabilidad con escaso mantenimiento.
