# Farola artística fabricada en fundición de hierro, modelo Tavira de Marvizón

- Propiedad del archivo: CONSTRUNARIO
- Formato: FIEBDC-3/2012
- Programa: Construnario Versión 3.51
- Fecha de los precios: 22/09/2022
- Divisa: EUR

**TAVIRA** u Farola artística fabricada en fundición de hierro, modelo Tavira de Marvizón
Farola artística fabricada en fundición de hierro. La columna es de estilo clásico y consta de tres partes: base, fuste y terminal. Puerta de registro enrasada y con pletina para caja de conexiones y toma de tierra. Posibilidad de acoplar diferentes brazos / faroles. Diseño también llamado Farola Cádiz III. Consultar medidas en ficha técnica. Capa de imprimación antioxidante y pintura color negro. Posibilidad de elegir colores personalizados según carta RAL. Alta resistencia a la oxidación, corrosión, inclemencias meteorológicas y rayos UV. Garantía de prolongada durabilidad con escaso mantenimiento.
