# Sumidero sifónico modelo Aluminio de Marvizón. Fundición de aluminio y salida vertical

- Propiedad del archivo: CONSTRUNARIO
- Formato: FIEBDC-3/2012
- Programa: Construnario Versión 3.51
- Fecha de los precios: 22/09/2022
- Divisa: EUR

**ALUMINIO** u Sumidero sifónico modelo Aluminio de Marvizón. Fundición de aluminio y salida vertical
Superficie antideslizante. Diseño sifónico para evitar olores. Fácil desmontaje para su limpieza. Consultar diferentes medidas en ficha técnica. Éste elemento de alcantarillado posee una alta resistencia a la oxidación, corrosión, inclemencias meteorológicas y rayos UV. Garantía de prolongada durabilidad con escaso mantenimiento.
