# Tirador de puerta, modelo 249 de Galfarsoro. 260x85

- Propiedad del archivo: CONSTRUNARIO
- Formato: FIEBDC-3/2012
- Programa: Construnario Versión 3.51
- Fecha de los precios: 22/09/2022
- Divisa: EUR

| Código | Ud | Descripción |
|---|---|---|
| 249GAL | u | Tirador de puerta, modelo 249 de Galfarsoro. 260x85 |
