# Veleta tren, referencia 158 de Galfarsoro. 1260X1120

- Propiedad del archivo: CONSTRUNARIO
- Formato: FIEBDC-3/2012
- Programa: Construnario Versión 3.51
- Fecha de los precios: 22/09/2022
- Divisa: EUR

| Código | Ud | Descripción |
|---|---|---|
| 158GAL | u | Veleta tren, referencia 158 de Galfarsoro. 1260X1120 |
