# Divisoria a medida de un vidrio continuo, modelo Flat FOUR de Artis. Perfilería perimetral de aluminio de 40x30 mm

- Propiedad del archivo: CONSTRUNARIO
- Formato: FIEBDC-3/2012
- Programa: Construnario Versión 3.51
- Fecha de los precios: 22/09/2022
- Divisa: EUR

**FLATFOUR** m Divisoria a medida de un vidrio continuo, modelo Flat FOUR de Artis. Perfilería perimetral de aluminio de 40x30 mm
Divisoria a medida de un vidrio contínuo con perfilería perimetral de aluminio de 40x30 mm en acabado anodizado mate o brillo o lacado epoxy carta Ral. Sistema de regulación mediante micrométricos patentados con absorción de desniveles de +/-20 mm. Vidrios laminados 5+5 o templados de 10 mm, con canto pulido biselado a 45º y unión entre los mismos mediante policarbonato transparente con biadhesivo. Los vidrios no contactan con el aluminio gracias a un perfil de pvc transparente ensamblado a ambos lados, evitando puentes fónicos. El sistema permite el paso de cableado horizontal y vertical por interior del perfil en todo su perímetro. Poder fono-absorbente: Rw = 33 dB (Según ISO140 y ISO717), 5+5. Stadip normal / Rw = 37 Db (Según ISO140 y ISO717), 5+5. Stadip silence.
