# Grifo temporizado de ducha mezclador monomando visto, referencia DC54 de Grifaru

- Propiedad del archivo: CONSTRUNARIO
- Formato: FIEBDC-3/2012
- Programa: Construnario Versión 3.51
- Fecha de los precios: 22/09/2022
- Divisa: EUR

**DC54** u Grifo temporizado de ducha mezclador monomando visto, referencia DC54 de Grifaru
Lato´n cromado. Pulsador monomando. Racores extensibles / ajustables. Entradas opuestas empotradas. Salida vertical empotrada.
