# Campana de techo, referencia CTA-GC de Arven. Altura 770mm de formato recto y gran captación

- Propiedad del archivo: CONSTRUNARIO
- Formato: FIEBDC-3/2012
- Programa: Construnario Versión 3.51
- Fecha de los precios: 22/09/2022
- Divisa: EUR

**CTAGC** u Campana de techo, referencia CTA-GC de Arven. Altura 770mm de formato recto y gran captación
Campana de techo altura 770mm de formato recto y gran captación. Anchos de 2000, 2250 y 2500mm. Puede incorporarSistema de Filtración por Agua (Opción 1), Reguladores de Caudal (Opción 2), Sistema de Extinción Automático (Opción 3), Aporte de Aire (Opción 4) , Luminaria (Opción 5) . Fabricación con longitudes estándar y a medida. CARACTERÍSTICAS Fabricadas en una pieza, totalmente soldada, lo que evita fugas o escapes por las juntas donde se acumula la grasa. Recoge-grasas perimetral. Acabados con los cantos chafados, para evitar cortes. Canal de grasas soldada, con sistema de drenaje mediante tapón metálico, que facilita su limpieza. Construida en Acero-Inoxidable Satinado de 1mm, excepto trasera y techo de chapa galvanizada. En la opción 1-Agua, la trasera es acero inoxidable, incorpora tirantes separadores de filtros y su longitud aumenta 5mm por cada filtro.
