# Recuperador de calor serie alta eficacia doméstico, ErP 2018 de Arven

- Propiedad del archivo: CONSTRUNARIO
- Formato: FIEBDC-3/2012
- Programa: Construnario Versión 3.51
- Fecha de los precios: 22/09/2022
- Divisa: EUR

**ERP2018** u Recuperador de calor serie alta eficacia doméstico, ErP 2018 de Arven
Recuperador de calor serie alta eficacia doméstico, ErP 2018. Especialmente recomendado para instalaciones en viviendas unifamiliares y superando los requisitos exigidos en el Código Técnico de Edificación. CARACTERÍSTICAS Disponibles modelos de 300 y 500 m3/h. Recuperador de calor doméstico con recuperador de placas de alto rendimiento (hasta 93%) con motores brushless de tecnología EC. Montaje en pared, salidas verticales hacia arriba. Bajo consumo y máxima eficiencia. Especialmente recomendado para instalaciones en viviendas unifamiliares y superando los requisitos exigidos en el Codigo Técnico de Edificación. Carcasa e interior fabricados en EPP inyectado, con chapa pintada alrededor. Control completo de la unidad y todos sus componentes a través de una pantalla LCD. Integra un bypass para free-cooling, desagüe de condensados y filtros G4 (F7 opcional). Montaje en pared.
