# Plataforma de transporte referencia PH15 de Saeclimber. Puertas intercambiables

- Propiedad del archivo: CONSTRUNARIO
- Formato: FIEBDC-3/2012
- Programa: Construnario Versión 3.51
- Fecha de los precios: 22/09/2022
- Divisa: EUR

**PH15** u Plataforma de transporte referencia PH15 de Saeclimber. Puertas intercambiables
PH15 es una plataforma de transporte para personas y materiales regulada según la normativa EN 12158 y según la nueva norma europea EN 16719. Disponible a 12 m/min (máxima velocidad admisible según la normativa), o versión multi velocidad 12/24/36 m/min con inverter para uso mixto en plataforma de transporte/montacargas. También está disponible la versión solo montacargas con mando automático a las plantas. La plataforma de transporte PH15 está provista con puertas intercambiables y con posibilidad de tercera grande puerta lateral para máxima flexibilidad de uso en obra. El PH15 está hecho para ser utilizado en condiciones de trabajo muy intensas, con grandes alturas. El mástil es el mismo del E15 y del P40.
