# Ascensor referencia Trivium de Enor. Tráfico medio e intenso en edificios de nueva construcción o rehabilitación

- Propiedad del archivo: CONSTRUNARIO
- Formato: FIEBDC-3/2012
- Programa: Construnario Versión 3.51
- Fecha de los precios: 04/11/2022
- Divisa: EUR

**TRIVIUM** u Ascensor referencia Trivium de Enor. Tráfico medio e intenso en edificios de nueva construcción o rehabilitación
El ascensor Enor Trivium está indicado para tráfico medio e intenso en edificios de nueva construcción o rehabilitación, tanto en el sector residencial como de oficinas u otros usos comerciales para el desplazamiento de 4 personas hasta 21 personas a velocidades de 1, 1.6 y 1.75 m/s y con un recorrido máximo de 75 m y 24 paradas. La nueva generación de ascensores TRIVIUM genera energía para el edificio. Está equipado con un sistema regenerativo, un auténtico mago del ahorro energético. Cuando la cabina está muy cargada, baja por el efecto de la gravedad y el motor en lugar de consumir energía la produce igual que si fuese una dinamo. Lo mismo ocurre cuando la cabina sube con poca carga o vacía; el contrapeso baja por efecto de la gravedad y el motor genera energía. El sistema regenerativo logra que esta energía sea aprovechable y la introduce en el edificio, donde hace funcionar otros componentes eléctricos. Con los sistemas regenerativos lideramos el camino hacia un futuro más eficiente y sostenible.
