# Ascesor referencia Tiny de Enor. Solo requiere un ancho libre de hueco de 780 mm para su instalación

- Propiedad del archivo: CONSTRUNARIO
- Formato: FIEBDC-3/2012
- Programa: Construnario Versión 3.51
- Fecha de los precios: 04/11/2022
- Divisa: EUR

**TINY** u Ascesor referencia Tiny de Enor. Solo requiere un ancho libre de hueco de 780 mm para su instalación
Este ascensor está especialmente diseñado para ser instalado en huecos de dimensiones mínimas. Tan solo requiere un ancho libre de hueco de 780 mm para su instalación. Es perfecto para encajar en un hueco de escaleras. El ascensor Tiny cuenta con la tecnología de cintas planas de sus hermanos mayores y puede instalarse en huecos con limitaciones de foso y sobrerrecorrido.
