# Escalera mecánica modelo Colina de Ersce. Interior/exterior. Hasta 7300 personas/hora

- Propiedad del archivo: CONSTRUNARIO
- Formato: FIEBDC-3/2012
- Programa: Construnario Versión 3.51
- Fecha de los precios: 04/11/2022
- Divisa: EUR

**COLINA** u Escalera mecánica modelo Colina de Ersce. Interior/exterior. Hasta 7300 personas/hora
Las escaleras mecánicas ERSCE están pensadas para proporcionar las mejores experiencias a tu cliente, tanto en comodidad y confort, como en prestaciones técnicas. La gama de escaleras va un paso más allá en tecnología, eficiencia y adaptabilidad. Un amplio rango de posibilidades asegura la idoneidad de cada elección, sean cuales sean las condiciones concretas de cada caso. Espacio, tráfico de pasajeros y condiciones de uso dejan de ser limitaciones para convertirse en nuestros indicadores para determinar la mejor elección ante las especificaciones del proyecto. Además, el diseño modular asegura la optimización de la instalación y el disfrute del producto, gracias a su capacidad de respuesta según las necesidades.
