# Pasillo móvil modelo Pont de Ersce. Interior/exterior. Hasta 6000 personas/hora

- Propiedad del archivo: CONSTRUNARIO
- Formato: FIEBDC-3/2012
- Programa: Construnario Versión 3.51
- Fecha de los precios: 04/11/2022
- Divisa: EUR

**PONT** u Pasillo móvil modelo Pont de Ersce. Interior/exterior. Hasta 6000 personas/hora
Los pasillos móviles son muy útiles para aeropuertos y zonas donde hay tránsito de pasajeros en largas distancias. Nuestros modelos disponen de una serie de dispositivos de protección para garantizar la máxima seguridad durante el recorrido. Además tienen instalada una unidad de transmisión avanzada y se utilizan una serie de estructuras de amortiguación y anti ruido para que los pasajeros se sientan cómodos.
