# Barreras de seguridad para bordes laterales de carreteras, sistema AS-MA2.A de Asebal. Mixto madera/metal

- Propiedad del archivo: CONSTRUNARIO
- Formato: FIEBDC-3/2012
- Programa: Construnario Versión 3.51
- Fecha de los precios: 23/09/2022
- Divisa: EUR

**AS_MA2A** m Barreras de seguridad para bordes laterales de carreteras, sistema AS-MA2.A de Asebal. Mixto madera/metal
Sistema mixto metal madera para borde lateral, consistente en una barrera metálica con separador y postes C distanciados 2 metros entre sí. La barrera y los postes van revestidos de madera.
