# Pretil para puentes, viaductos, obras de paso y muros de sostenimiento, sistema APE-13 de Asebal. Marcado CE

- Propiedad del archivo: CONSTRUNARIO
- Formato: FIEBDC-3/2012
- Programa: Construnario Versión 3.51
- Fecha de los precios: 23/09/2022
- Divisa: EUR

**APE_13** m Pretil para puentes, viaductos, obras de paso y muros de sostenimiento, sistema APE-13 de Asebal. Marcado CE
Pretil para puentes, viaductos, obras de paso y muros de sostenimiento en el lado del desnivel. Sistema compuesto por dos largueros horizontales, separador y postes distanciados 2,5 metros entre sí. El sistema dispone de terminales y transiciones en función de las necesidades.
