# Bomba sumergible para aguas sucias, referencia SDWP 7514 de Aslak

- Propiedad del archivo: CONSTRUNARIO
- Formato: FIEBDC-3/2012
- Programa: Construnario Versión 3.51
- Fecha de los precios: 23/09/2022
- Divisa: EUR

**SDWP 7514** u Bomba sumergible para aguas sucias, referencia SDWP 7514 de Aslak
Bomba Sumergible modelo SDWP 7514 de Cleancraft adecuada para aguas sucias con cuerpo de plástico. Características: Asa ergonómica en la parte superior que facilitará su transporte Larga vida útil gracias a las juntas de alta calidad Puede transportar líquidos con partículas de hasta 30 mm Pies ajustables Funcionamiento automático mediante circuito de flotación ajustable
