# Generador eléctrico referencia GEN 2800 de Aslak. Potencia máx. 50Hz: 2,8 kW / 3,5 kVA

- Propiedad del archivo: CONSTRUNARIO
- Formato: FIEBDC-3/2012
- Programa: Construnario Versión 3.51
- Fecha de los precios: 23/09/2022
- Divisa: EUR

**GEN2800** u Generador eléctrico referencia GEN 2800 de Aslak. Potencia máx. 50Hz: 2,8 kW / 3,5 kVA
Generador Evo-System modelo GEN2800. Ideal para las industrias de la construcción, agricultura, automóviles y mas. Características: Tensión conmutable. Garantiza un nivel de tensión uniforme y preciso. Marco de acero duradero y robusto. Ajuste de voltaje automático. Cortacircuitos térmico.
