# Sistema de muro cortina a medida de Astrawall. Marcado CE

- Propiedad del archivo: CONSTRUNARIO
- Formato: FIEBDC-3/2012
- Programa: Construnario Versión 3.51
- Fecha de los precios: 23/09/2022
- Divisa: EUR

**MURCORTAS** m Sistema de muro cortina a medida de Astrawall. Marcado CE
El Muro cortina se diseña, fabrica y monta según sistema de calidad ISO 9001, disponiendo de rotura de puente térmico y acústico. MURO ESTANCO POR DISEÑO El sistema garantiza la estanqueidad en el exterior, no mediante un sistema de drenaje, porque simplemente no deja que entre el agua. ALTA DURABILIDAD La junta exterior es de silicona de mejor durabilidad que el EPDM, habitualmente utilizado en el resto de muros cortina. Con la ventaja añadida de que puede tener diferentes colores. GRAN VARIEDAD DE SISTEMAS Existen diferentes sistemas; con acabado exterior en aluminio, sistema semi-estructural con fijación mecánica en horizontal o en vertical, el sistema SSG estructural y sistema para lucernarios. ALTAS PRESTACIONES La rotura de puente térmico es excelente ya que en el exterior no existe aluminio directamente expuesto, y este está protegido por la junta exterior de silicona. Por otro lado el separador de polietileno entre el aluminio exterior e interior, no es continuo por lo que la rotura se mejora. TODAS LAS SOLUCIONES El sistema tiene muy en cuenta también el interior del edificio, contando con soluciones de antepechos de pladur y encuentros con falsos techos o forjados para no comprometer el trabajo de otros gremios en la construcción del edificio. MARCADO Astrawall Ibérica® cumple todos los requisitos de la normativa europea vigente, y dispone del marcado; marcado que es obligatorio desde febrero 2009. Con este certificado, la firma garantiza la conformidad de su producto con todos los requisitos impuestos al fabricante por las directivas comunitarias. Esta certificación constituye una declaración de que el Sistema Astrawall Ibérica® ha superado los procedimientos de evaluación de la conformidad ajustándose al Control de Producción en fábrica.
