# Base de empotrar 250V 16A-IP54 2P TT lateral Azul - de IDE Electric

- Propiedad del archivo: CONSTRUNARIO
- Formato: FIEBDC-3/2012
- Programa: Construnario Versión 3.51
- Fecha de los precios: 01/03/2023
- Divisa: EUR

**00402** u Base de empotrar 250V 16A-IP54 2P TT lateral Azul - de IDE Electric
Precio: 7.74
Materiales: Partes plásticas en poliamida. Contactos en aleación de cobre-zinc. Materiales plásticos libres de halógenos. Con obturador sin contacto de tornillos. Código EAN: 8431044004020 Código ETIM 6.0: EC001325
