# Clavijas empotrables inclinadas 100/130V 63A 2P T - de IDE Electric

- Propiedad del archivo: CONSTRUNARIO
- Formato: FIEBDC-3/2012
- Programa: Construnario Versión 3.51
- Fecha de los precios: 22/11/2023
- Divisa: EUR

**01661** u Clavijas empotrables inclinadas 100/130V 63A 2P T - de IDE Electric
Precio: 90.11
Materiales: Partes plásticas en poliamida. Contactos en aleación de cobre-zinc. Materiales plásticos libres de halógenos. Código EAN: 8431044016610 Código ETIM 6.0: EC000140
