# Base mural IP67 3P+N+T 57V 32A 4H - de IDE Electric

- Propiedad del archivo: CONSTRUNARIO
- Formato: FIEBDC-3/2012
- Programa: Construnario Versión 3.51
- Fecha de los precios: 01/03/2023
- Divisa: EUR

**01826** Base mural IP67 3P+N+T 57V 32A 4H - de IDE Electric
Precio: 55.75
Materiales: Partes plásticas en poliamida. Contactos en aleación de cobre-zinc. Materiales plásticos libres de halógenos. Código EAN: 8431044050010 Código ETIM 6.0: EC001321
