# Base mural IP44 3P+N+T 300HZ 16A 2H - de IDE Electric

- Propiedad del archivo: CONSTRUNARIO
- Formato: FIEBDC-3/2012
- Programa: Construnario Versión 3.51
- Fecha de los precios: 01/03/2023
- Divisa: EUR

**07323** Base mural IP44 3P+N+T 300HZ 16A 2H - de IDE Electric
Materiales: Partes plásticas en poliamida. Contactos en aleación de cobre-zinc. Materiales plásticos libres de halógenos. Código EAN: 8431044058948 Código ETIM 6.0: EC001321
