# Inversores fase aéreos 16A 3P-T 380/415V IP67 - de IDE Electric

- Propiedad del archivo: CONSTRUNARIO
- Formato: FIEBDC-3/2012
- Programa: Construnario Versión 3.51
- Fecha de los precios: 01/03/2023
- Divisa: EUR

**08505** u Inversores fase aéreos 16A 3P-T 380/415V IP67 - de IDE Electric
Precio: 46.87
Materiales: Partes plásticas en poliamida. Contactos en aleación de cobre-zinc. Materiales plásticos libres de halógenos. Código EAN: 8431044085050 Código ETIM 6.0: EC000140
