# Clavijas empotrables rectas IP44 42V 16A 2P - de IDE Electric

- Propiedad del archivo: CONSTRUNARIO
- Formato: FIEBDC-3/2012
- Programa: Construnario Versión 3.51
- Fecha de los precios: 01/03/2023
- Divisa: EUR

**09111** u Clavijas empotrables rectas IP44 42V 16A 2P - de IDE Electric
Precio: 15.06
Materiales: Partes plásticas en poliamida. Contactos en aleación de cobre-zinc. Materiales plásticos libres de halógenos. Código EAN: 8431044091112 Código ETIM 6.0: EC000140
