# Cuadro provisional de obra de plástico, referencia 14889 de IDE. IP65. 1x9 módulos. Monofásico. 25 A - de IDE Electric

- Propiedad del archivo: CONSTRUNARIO
- Formato: FIEBDC-3/2012
- Programa: Construnario Versión 3.51
- Fecha de los precios: 19/01/2023
- Divisa: EUR

| Código | Ud | Descripción | Precio |
|---|---|---|---|
| 14889 | u | Cuadro provisional de obra de plástico, referencia 14889 de IDE. IP65. 1x9 módulos. Monofásico. 25 A - de IDE Electric | 324.68 |
