# Soporte + regleta N+T (12 mód.) IP65 - de IDE Electric

- Propiedad del archivo: CONSTRUNARIO
- Formato: FIEBDC-3/2012
- Programa: Construnario Versión 3.51
- Fecha de los precios: 01/03/2023
- Divisa: EUR

**22002** u Soporte + regleta N+T (12 mód.) IP65 - de IDE Electric
Precio: 23.38
Para Series: Ecology - Star. Código EAN: 8431044145921 Código ETIM 6.0: EC000275
