# Soporte + regleta TT+NN (54 mód.) IP65 - de IDE Electric

- Propiedad del archivo: CONSTRUNARIO
- Formato: FIEBDC-3/2012
- Programa: Construnario Versión 3.51
- Fecha de los precios: 01/03/2023
- Divisa: EUR

**22005** u Soporte + regleta TT+NN (54 mód.) IP65 - de IDE Electric
Precio: 55.15
Para Serie: Ecology. Código EAN: 8431044145952 Código ETIM 6.0: EC000275
