# Cierre New Ecology estándar - de IDE Electric

- Propiedad del archivo: CONSTRUNARIO
- Formato: FIEBDC-3/2012
- Programa: Construnario Versión 3.51
- Fecha de los precios: 01/03/2023
- Divisa: EUR

**22010** u Cierre New Ecology estándar - de IDE Electric
Precio: 2.36
Para Series: Ecology - Star. Código EAN: 8431044154923 Código ETIM 6.0: EC000327
