# Bisagra New Ecology (12ud) - de IDE Electric

- Propiedad del archivo: CONSTRUNARIO
- Formato: FIEBDC-3/2012
- Programa: Construnario Versión 3.51
- Fecha de los precios: 01/03/2023
- Divisa: EUR

**22012** u Bisagra New Ecology (12ud) - de IDE Electric
Precio: 1.00
Para Series: Ecology - Star. Código EAN: 8431044154930 Código ETIM 6.0: EC002620
