# Soporte y regleta neutro y tierra GPS/GPE (12 mód), referencia 22041 de IDE, 4x(1Y7 entradas) - de IDE Electric

- Propiedad del archivo: CONSTRUNARIO
- Formato: FIEBDC-3/2012
- Programa: Construnario Versión 3.51
- Fecha de los precios: 01/03/2023
- Divisa: EUR

| Código | Ud | Descripción | Precio |
|---|---|---|---|
| 22041 | u | Soporte y regleta neutro y tierra GPS/GPE (12 mód), referencia 22041 de IDE, 4x(1Y7 entradas) - de IDE Electric | 42.50 |
