# Nivel Gold, referencia 22073 de IDE. 9,5x25. Bolsa 10 uds. - de IDE Electric

- Propiedad del archivo: CONSTRUNARIO
- Formato: FIEBDC-3/2012
- Programa: Construnario Versión 3.51
- Fecha de los precios: 01/03/2023
- Divisa: EUR

| Código | Ud | Descripción | Precio |
|---|---|---|---|
| 22073 | u | Nivel Gold, referencia 22073 de IDE. 9,5x25. Bolsa 10 uds. - de IDE Electric | 15.24 |
