# Bisagra para caja Gold, referencia 22075 de IDE - de IDE Electric

- Propiedad del archivo: CONSTRUNARIO
- Formato: FIEBDC-3/2012
- Programa: Construnario Versión 3.51
- Fecha de los precios: 01/03/2023
- Divisa: EUR

| Código | Ud | Descripción | Precio |
|---|---|---|---|
| 22075 | u | Bisagra para caja Gold, referencia 22075 de IDE - de IDE Electric | 2.16 |
