# Pieza enlace para bases empotrar, referencia 22150 de IDE. Bolsa 2 uds. - de IDE Electric

- Propiedad del archivo: CONSTRUNARIO
- Formato: FIEBDC-3/2012
- Programa: Construnario Versión 3.51
- Fecha de los precios: 01/03/2023
- Divisa: EUR

| Código | Ud | Descripción | Precio |
|---|---|---|---|
| 22150 | u | Pieza enlace para bases empotrar, referencia 22150 de IDE. Bolsa 2 uds. - de IDE Electric | 3.89 |
