# Conjunto de 4 soportes orientables para fijación a pared, referencia 29222 de IDE - de IDE Electric

- Propiedad del archivo: CONSTRUNARIO
- Formato: FIEBDC-3/2012
- Programa: Construnario Versión 3.51
- Fecha de los precios: 01/03/2023
- Divisa: EUR

**29222** u Conjunto de 4 soportes orientables para fijación a pared, referencia 29222 de IDE - de IDE Electric
Precio: 10.33
Conjunto de 4 orejetas orientables para colocarlas en la posición deseada. Se suministran en pack de 4 unidades. PARA ARMARIOS TIPO: Poliéster IP66. Código EAN: 8431044292229 Código eCl@ss 6.0: EC002625
