# Pack regulación de placa base (armarios IP66), referencia 29225 de IDE. Para profundidad: 300mm - de IDE Electric

- Propiedad del archivo: CONSTRUNARIO
- Formato: FIEBDC-3/2012
- Programa: Construnario Versión 3.51
- Fecha de los precios: 01/03/2023
- Divisa: EUR

**29225** u Pack regulación de placa base (armarios IP66), referencia 29225 de IDE. Para profundidad: 300mm - de IDE Electric
Precio: 62.25
MATERIALES: Acero cincado. Pack que incluye 4 perfiles para el desplazamiento de la placa a diferentes profundidades. PARA ARMARIOS TIPO: Poliéster IP66. Código EAN: 8431044292250 Código eCl@ss 6.0: EC002518
