# Brida de acoplamiento para anchura B=270, referencia 29503 de IDE - de IDE Electric

- Propiedad del archivo: CONSTRUNARIO
- Formato: FIEBDC-3/2012
- Programa: Construnario Versión 3.51
- Fecha de los precios: 01/03/2023
- Divisa: EUR

**29503** u Brida de acoplamiento para anchura B=270, referencia 29503 de IDE - de IDE Electric
Precio: 17.28
MATERIALES: Policarbonato gris. Para el acoplamiento de cajas entre sí. Con junta de estanqueidad y la tornillería necesaria para su fijación. Código EAN: 8431044124513
